# Sanierung Forsthaus Woblitz
Angebotsaufforderung (GAEB 90, DA83)
DV-Nummer: P24002
Währung: EUR
Auftraggeber: Landesbetrieb Forst Brandenburg, Abteilung 1, Fachbereich 13

## Zimmerer, Dachdecker & Dachklempner
Datum: 15.06.26

*Hinweis*
VORBEMERKUNG ZUR AUSSCHREIBUNG

Bauvorhaben: Sanierung und Umbau Forsthaus Woblitz mit
Nutzungsänderung zum Wohnhaus

Bauort: An der Woblitz 2, 16798 Fürstenberg/Havel,
Ortsteil Himmelpfort

1. Lage und Erschließung des Bauvorhabens
Das Bauvorhaben befindet sich im Außenbereich der
Stadt Fürstenberg/Havel im Ortsteil Himmelpfort, auf
dem Grundstück An der Woblitz 2, 16798
Fürstenberg/Havel. Das Gebäude ist als ehemaliges
Forsthaus in
unmittelbarer Nähe zum Ufer der Großen Woblitz
gelegen, eingebettet in ein weitläufiges Waldgebiet mit
naturnahem Umfeld.

Die Liegenschaft ist über öffentliche Straßen bis zum
Ortskern Himmelpfort erreichbar. Die letzte Wegstrecke
erfolgt über eine befestigte Forststraße, die
ausschließlich für den Baustellenverkehr genutzt
werden kann.
Es handelt sich dabei um eine eingeschränkt befahrbare
Zufahrt durch das Waldgebiet, auf die bei der
Planung der Baustellenlogistik besondere Rücksicht zu
nehmen ist. Die Transportwege sind mit dem
Bauherrn bzw. der örtlichen Bauleitung abzustimmen.

Es ist zu beachten, dass das Grundstück abgelegen
liegt, keine direkte Anbindung an das öffentliche
Verkehrsnetz hat und witterungsbedingte
Einschränkungen insbesondere in der Zufahrt möglich
sind.

Die Baustellenzufahrt, die Anlieferung und Lagerung
von Baumaterialien sowie die Organisation des
Baustellenbetriebs sind entsprechend zu planen und mit
besonderer Sorgfalt durchzuführen. Die Umgebung
ist sensibel  sämtliche Maßnahmen haben unter
größtmöglicher Rücksichtnahme auf das bestehende
Ökosystem und die angrenzende Vegetation zu erfolgen.

2. Art und Umfang der Baumaßnahme
Die Baumaßnahme umfasst die umfassende Sanierung und
Umnutzung eines bestehenden Forsthauses
zum Wohnhaus. Das Gebäude befindet sich in einem
sanierungsbedürftigen Zustand und soll unter
Beibehaltung wesentlicher Bestandteile in ein modernes
Wohnhaus umgebaut werden. Hierbei sind
sämtliche Ausbaugewerke sowie haustechnische Anlagen
vollständig zu erneuern. Die Arbeiten umfassen
unter anderem:

Dacharbeiten:
- Reinigung und Beschichtung der bestehenden
Dacheindeckung
- Prüfung und ggf. Erneurung aller erforderlichen
Klempnerarbeiten (Traufen,
Ortgänge, Grate, Kehlen, Dachrinnen, Fallrohre)
- Einbau neuer Dachflächenfenster

Fassadenarbeiten:
- entfernen des Bewuchses aus der Fassade
- Reinigung, Ausbesserung und Instandsetzung des
Klinkermauerwerks
- Aufarbeiten der Holzfassade / streichen

Holzbauelemente:
- Teilsanierung der Vordächer aus Holz
- Ausführung in witterungsbeständigem
Konstruktionsholz mit Schutzbehandlung

Innenausbau:
- Instandsetzen aller Innentüren
- Trockenbauarbeiten zur Erstellung neuer
Raumstrukturen
- Tapezieren und Streichen sämtlicher Wand- und
Deckenflächen
- Ausbau und Neuverlegung der Bodenbeläge
- Neue Fliesenarbeiten Böden, Küche und
Sanitärbereichen

Haustechnik (HLS/ELT):
- Komplette Neuinstallation der Heizungs-, Lüftungs-
und Sanitäranlagen
- Einbau eines Kombiheizkessels für Pellets inkl.
Pufferspeicher
- Neuinstallation der Elektroanlage inkl.
Verteilungen, Beleuchtung, Schalter, Steckdosen

Außenanlagen:
- Herrichtung der Freianlagen im unmittelbaren Umfeld

3. Baustelleneinrichtung und besondere Hinweise
- Baustrom und Bauwasser werden vom Auftraggeber
bereitgestellt
- Entsorgung nach gesetzlichen Vorgaben
- Berücksichtigung von Natur- und Landschaftsschutz
- Absicherung der Baustelle über die gesamte Bauzeit

4. Allgemeine Hinweise
- Ausführung nach den anerkannten Regeln der Technik
- Gültige Normen, Vorschriften und Richtlinien sind
einzuhalten
- Alle Arbeiten sind mit der Bauleitung abzustimmen
- Terminpläne und Fristen sind verbindlich
- Koordination mit anderen Gewerken ist sicherzustellen

*Hinweis*
Technische Vorbemerkungen und besondere Hinweise

Bauvorhaben: Sanierung und Umbau Forsthaus Woblitz zum
Wohnhaus
Bauort: An der Woblitz 2, 16798 Fürstenberg/Havel

1. Allgemeine technische Vorbemerkungen

Die nachfolgenden technischen Vorbemerkungen und
besonderen Hinweise gelten gewerkübergreifend für
alle an der Sanierung und dem Umbau des Forsthauses
Woblitz beteiligten Firmen. Ziel ist die einwandfreie,
fachgerechte und koordinierte Durchführung der
Arbeiten unter Beachtung aller relevanten Vorschriften,
Normen und örtlichen Gegebenheiten.

Der Ausschreibung liegen, soweit nicht ausdrücklich
anders erwähnt, die entsprechenden DIN-Vorschriften
und die VOB in ihrer derzeit gültigen Fassung
zugrunde. Es wird besonders auf die nachstehenden
DIN-Normen und Richtlinien hingewiesen:

Zimmererarbeiten (Holzbau / Holztragwerke)

DIN 18334
Zimmer- und Holzbauarbeiten  ATV VOB/C

DIN EN 1995-1-1 (Eurocode 5)
Bemessung und Konstruktion von Holztragwerken

DIN 68800-1 bis -4
Holzschutz  Begriffe, Anforderungen, Maßnahmen
(baulich, chemisch)

DIN 1052 (alt, ersetzt durch Eurocode)
Holzbauwerke  Berechnung und Ausführung

DGUV Regel 101-003
Arbeiten mit Absturzgefahr im Holzbau

ZTV-ING / ZTV-H
Zusätzliche technische Vertragsbedingungen  bei
Ingenieurbauten/Holzbauten

Dachdeckerarbeiten

DIN 18338
Dachdeckungs- und Dachabdichtungsarbeiten  ATV VOB/C

DIN 4102 / EN 13501
Brandschutzanforderungen an Dächer und Materialien

DIN 1055 / EN 1991
Lastannahmen für Schneelast, Windlast etc.

DIN EN 612
Dachdeckung mit Dachziegeln und Dachsteinen
Anforderungen, Verlegung

Fachregeln des Deutschen Dachdeckerhandwerks (ZVDH)
Technische Regeln für Ausführung, Regeldachneigung,
Windsogsicherung

TRGS 201 / 500 / 525
Gefahrstoffe am Dach (z. B. Teerpappe, Kleber,
Flammbereich)

DGUV Information 201-023
Schutzmaßnahmen bei Arbeiten auf Dächern

Dachklempnerarbeiten (Flaschner / Spengler)

DIN 18339
Klempnerarbeiten  ATV VOB/C

DIN EN 612 / DIN EN 1462 / DIN 18461
Dachentwässerung mit Rinnen und Fallrohren
Halterungen für Dachrinnen
Metallverarbeitung am Bau

DIN EN 12056-3
Schwerkraftentwässerungsanlagen  Dachentwässerung

Fachregeln für Metallarbeiten im Dachdeckerhandwerk
(ZVSHK / ZVDH)
Regeln für Falztechnik, Entwässerung, An- und
Abschlüsse

DIN 1986-100
Entwässerungsanlagen für Gebäude und Grundstücke

TRGS 561 / 505
Löten mit Blei  Gesundheitsschutz

DGUV Vorschrift 38 / 39
Unfallverhütung bei Arbeiten mit Absturzgefahr

Es gelten die für das Gewerk maßgeblichen:
- DIN-, DIN EN- und DIN EN ISO-Normen
- die anwendbaren VDI und VDE-Vorschriften
- die Landesbauordnung Brandenburg
- weiteren einschlägige gültige Vorschriften,
Richtlinien und Hinweise
- der aktuelle Stand der Technik für die Ausführung
von Bauleistungen
- die Baustellenverordnung in der aktuellen Fassung
- das Abfallbeseitigungsgesetz und
Ersatzbaustoffverordnung
- die Regeln der Berufsgenossenschaft und der
Gemeindeunfallversicherer
jeweils in ihrer aktuellen, letzten Fassung.
Technische Spezifikationen wie nationale Normen, mit
denen europäische Normen umgesetzt werden,
europäische technische Zulassungen, gemeinsame
technische Spezifikationen, internationale Normen
beziehen sich auch ohne gesonderten
Gleichwertigkeitszusatz auf gleichwertige technische
Spezifikationen.

Abweichungen und technische Änderungen dürfen nur nach
Rücksprache mit der Bauleitung und schriftlicher
Zustimmung vorgenommen werden.
Der Schutz bestehender Bauteile, Oberflächen und
angrenzender Flächen ist sicherzustellen. Schäden durch
unsachgemäße Arbeiten sind vom Verursacher zu beheben.
Jeder Unternehmer ist verpflichtet, seine Arbeiten mit
den Vor- und Nachfolgegewerken abzustimmen, um
zeitliche und technische Kollisionen zu vermeiden.
Für Materiallagerung und Baustelleneinrichtung sind
nur die vorgesehenen und freigegebenen Flächen zu
nutzen.

2. Baustellenlogistik und Zugänglichkeit

Die Baustelle befindet sich in einem abgelegenen
Waldgebiet. Die Anlieferung erfolgt ausschließlich über
eine befestigte Forststraße.
Große Lieferfahrzeuge oder Spezialtransporte sind
rechtzeitig mit der Bauleitung abzustimmen.
Der Baustellenbetrieb ist so zu organisieren, dass
Rettungswege und Zufahrten jederzeit freigehalten
werden.
Lagerflächen und Wendemöglichkeiten sind eingeschränkt
 logistische Maßnahmen sind entsprechend
vorzubereiten.

3. Umwelt- und Naturschutz

Die Baustelle liegt in einem sensiblen Naturraum.
Jeder Unternehmer hat während der Arbeiten
größtmögliche Rücksicht auf die Umgebung und das
angrenzende Ökosystem zu nehmen.
Eingriffe in die Vegetation und Bodenversiegelungen
sind auf das absolut notwendige Maß zu begrenzen.
Es ist strikt darauf zu achten, dass keine
gefährlichen Stoffe in das Erdreich oder in Gewässer
gelangen.
Alle Baustellenabfälle sind nach geltenden
Vorschriften zu trennen und umweltgerecht zu entsorgen.

4. Arbeitsschutz und Sicherheit

Für die Einhaltung des Arbeitsschutzes ist jede Firma
eigenverantwortlich zuständig.
Das Tragen der persönlichen Schutzausrüstung (PSA) ist
verpflichtend.
Die Baustellenordnung und alle
SiGe-Koordinationsvorgaben sind einzuhalten.
Bei Unfällen, Beinaheunfällen oder
sicherheitsrelevanten Beobachtungen ist umgehend die
Bauleitung zu
informieren.

5. Ausführung, Qualität und Abnahme
Alle verwendeten Baustoffe und Systeme müssen gültige
Zulassungen (z. B. ETA, Ü-Zeichen) besitzen.
Vor Beginn sind Ausführungspläne, Details und
Schnittstellen zu prüfen. Bei Unklarheiten ist
Rücksprache
mit der Bauleitung zu halten.
Eigenmächtige Änderungen führen zur Ablehnung der
Leistung und ggf. zu kostenpflichtigem Rückbau.
Die Übergabe erfolgt in sauberem, funktionsfähigem und
mängelfreiem Zustand.
Verdeckte Leistungen sind rechtzeitig zur Abnahme
anzumelden, um Rückbauten zu vermeiden.

6. Baustellenversorgung

Baustrom und Bauwasser werden durch den Auftraggeber
bereitgestellt.
Die Verteilung innerhalb der Baustelle (z. B.
Unterverteilungen, Schlauchleitungen) ist Aufgabe der
ausführenden Gewerke.
Sorgfältiger und sparsamer Umgang mit Ressourcen ist
zwingend erforderlich. Fahrlässige Verschwendung
kann nachberechnet werden.

*Hinweis*
Vorbemerkungen

Die zur Erbringung der beschriebenen Leistungen
erforderlichen
Befähigungsnachweise sind vom Auftragnehmer zu
erbringen.
Wenn im LV nicht ausdrücklich erwähnt, sind
nachfolgende
Anforderungen an die Ausführung in die Einheitspreise
einzurechnen:
- Einrichten-, vorhalten und räumen der
Baustelleneinrichtung
für sämtliche im Leistungsverzeichnis aufgeführten
Arbeiten,
einschl. Lager- und Arbeitsplätze, notwendige Geräte,
Werkzeuge und Hilfsmittel, Container und
Vorhaltekosten,
Gerüste für eigene Arbeiten sind einzukalkulieren
- Vorarbeiten, wie Reinigen des Untergrundes,
Grundieren, evtl.
notwendige Spachtelung, etc
- besondere Maßnahmen zum Schutz aller angrenzenden
Bauteile, wie z.B. Abkleben von Fenstern u. Türen
einschl.
Lieferung der erforderlichen Stoffe
- wirksames Schützen der fertig gestellten Flächen
nach Wahl
des AN
- Materialverschnittmengen

Das zu verarbeitende Material muss der jeweiligen
Stoffnorm
entsprechen. Die Verarbeitungsrichtlinien der
Hersteller sollen
eingehalten werden, dem Auftraggeber ist auf Verlangen
Einsicht in diese zu gewähren. Falls im
Leistungsverzeichnis
nicht oder nicht richtig angegeben, sind alle
Materialien und
Stärken so zu wählen, dass sie den jeweiligen
Anforderungen
voll gerecht werden.
Falls aus den Planungsunterlagen nicht ausreichend
ersichtlich,
hat der Auftragnehmer nach Auftragserteilung mit dem
Auftraggeber rechtzeitig über vorgesehene Farben und
Tönungen im Detail Rücksprache zu führen.
Das eingebaute Material muss dem Muster entsprechen;
eine
ausdrückliche Bestätigung des Musters durch den
Bauherren
soll eingeholt werden.
Die einschlägigen Vorschriften über Sonderabfall sind
einzuhalten. Der Auftraggeber kann einen entsprechenden
Nachweis verlangen. Flüssige Reste, auch wenn sie in
Bezug
auf Umweltschutz unbedenklich sind, dürfen nicht in die
Entwässerung des Gebäudes bzw. der Außenanlagen
geschüttet werden. Abfälle und Reststoffe sind nicht zu
mischen, sondern zur ordnungsgemäßen Entsorgung
getrennt
zu sammeln. Mörtelreste dürfen keinesfalls belegt
werden, sie
sind vollständig zu entfernen.

Vor Beginn der Arbeiten hat sich der Verarbeiter davon
zu
überzeugen, dass der bauliche Untergrund
und Vorleistungen den Voraussetzungen für sein Gewerk
entsprechen. Evtl. Bedenken sind dem Auftraggeber vor
Ausführung schriftlich mitzuteilen. Die Prüfung des
Untergrundes hat gemäß VOB, Teil C, im Zuge der
Wahrnehmung der Prüfungs- und Hinweispflicht durch den
Auftragnehmer zu erfolgen. Der Auftragnehmer hat bei
seiner
Prüfung Bedenken gelten zu machen bei - ungeeigneter
Beschaffenheit des Untergrundes, z.B. grobe
Verunreinigungen,
Ausblühungen, zu glatte Flächen, verölte Flächen,
ungleich
saugende Flächen, gefrorene Flächen, zu hohe
Baufeuchtigkeit.

Alle Einheitspreise des Angebotes verstehen sich für
eine fix
und fertige, vollständige Leistung in fachtechnisch
einwandfreier
Arbeit, einschl. Lieferung der erforderlichen
Werkstoffe in bester
Qualität sowie Lieferung aller zur ordnungsgemäßen
Fertigstellung erforderlichen Baustoffe,
Hilfsbaustoffe und
Betriebsstoffe sowie Ausführung aller erforderlichen
Nebenarbeiten, Schutz- und Sicherheitsvorkehrungen bis
Abnahme.

Alle vorgenannten Verarbeitungshinweise und
Anforderungen sind in die Einheitspreise einzurechnen.

### Titel 01 Baustelleneinrichtung Zimmerer, Dachdeck

**01.1 Baustelleneinrichtung, Standard, Ausbau**
Einrichten der Baustelle für den gesamten Umfang der
Dachsanierungsarbeiten, inkl. der für die Durchführung
der Leis
tung erforderlichen Maschinen und Montagegeräte. Aus
genommen sind Fassaden oder Schutzgerüste.
Zur Baustelleneinrichtung gehören auch:
- die Einhaltung der Unfallverhütungsvorschriften mit
notwendigen Schutzvorkehrungen und Maßnahmen
- notwendige Tagesunterkünfte
- erforderliche Gerüste, für den Eigengebrauch bis
2.00 m über
Gelände bzw. Fußboden sind mit einzurechnen
Vorhalten der Baustelleneinrichtung für sämtliche in
der
Leistungsbeschreibung aufgeführten Leistungen für die
Dauer
der vertraglich vereinbarten Bauzeit.
Räumen der Baustelle von der Baustelleneinrichtung des
AN
nach Durchführung seiner Leistungen nach Beendigung
der ge
samten Baumaßnahme für sämtliche in der
Leistungsbeschrei
bung aufgeführten Leistungen.
Ausführung in Abstimmung mit der Objektüberwachung.

Arbeitshöhe : ca. 10 m ü. GOK
Menge: 1,000 psch

### Titel 02 Dachdeckerarbeiten

#### Bereich 02.01 Dachdeckerarbeiten

**02.01.1 Dachflächen, Ziegeldeckung säubern und neu Beschichten**
Dachflächen mit Ziegeldeckung behutsam, mechanisch von
Verunreinigungen verschiedenster Art (Moose, Algen
evtl.
Flechten) säubern inkl. der Dachkehlen. Bleche auf
Dichtigkeit
prüfen.
Beschädigte Dachsteine austauschen, lose Sitzungen
nacharbeiten
Nach vollständiger Trocknung Grundierung mit
haftvermittelndem Tiefgrund (geeignet für
Beton-Dachsteine)
auftragen.
Anschließend zweifache Beschichtung mit hochwertiger,
UV-
und witterungsbeständiger Dachbeschichtungsfarbe
(Acrylharz-Basis) im Airless-Spritzverfahren, Farbton
nach
Vorgabe.
Schutzmaßnahmen an Fassaden, Dachrinnen und
Außenflächen durchführen und nach Abschluss entfernen.

Art der Deckung:  Betonsteinziegel (Krüppelwalmdach)
Art der Verschmutzung : Moos
Beschichtungsmaterial: Dachbeschichtung auf
Acrylharzbasis,
  diffusionsoffen, seidenmatt
  Farbton nach Wahl des AG.

Angebotenes Fabrikat: '...........................'
Menge: 180,000 m²

**02.01.2 Dach, Einzeltritt, demontieren, lagern, einbauen**
Einzeltritt für den Kaminkehrer, einschl.
Befestigungen, ent
fernen, seitlich lagern und wieder einbauen.
Menge: 3,000 m

**02.01.3 Dachausstiegsluke erneuern, 450/550 mm**
Dachausstiegsluke, verzinkt, wie folgt erneuern:

- alte Dachluke ausbauen; Bauschutt entsorgen.
- neue Dachluke einbauen, inkl. Herstellen aller
Anschlüsse an
die Dacheindeckung

Größe:  ca.450/550 mm

Angebotenes Fabrikat: '...........................'
Menge: 1,000 St

**02.01.4 Dachflächenfenster erneuern, 650/980 mm**
Dachflächenfenster wie folgt erneuern:

- altes Fenster ausbauen, inkl. Entsorgung
- neues Fenster, Kiefer natur, mit Klapp- und
Schwingfunktion,
mit Isolierverglasung sowie Abdeck- und Eindeckrahmen
aus
Kupferblech, inkl. aller Zubehörteile einbauen
- Dachanschlüsse wiederherstellen

genaues Maß des Dachflächenfensters ist vorort
zuentnehmen

Fenstergröße: ca. 650/980 mm

Angebotenes Fabrikat: '...........................'
Menge: 1,000 St

### Titel 03 Dachklempnerarbeiten

#### Bereich 03.02 Dachklempnerarbeiten

**03.02.1 Instandsetzung Dachentwässerung, vorgehängte halbrunde Rinne inkl. Fallrohre**
Vorgehängte halbrunde Dachrinne inkl. Fallrohre
instandsetzen,
reinigen, Halter und Verbindungen nacharbeiten.

Komplette Rinnen- und Fallrohranlage reinigen, Schmutz,
Moos und Laub entfernen
Lose oder deformierte Rinnenhalter nachrichten oder
austauschen
Rinnen- und Rohrverbindungen prüfen, nachlöten bzw.
abdichten
Beschädigte Teilstücke (bis 0,5 m Länge je Abschnitt)
ersetzen, passgenau einfügen und fachgerecht verlöten
bzw.
stecken
Rinnenstutzen, Bögen und Rohrschellen kontrollieren,
richten oder ersetzen
Dichtheitsprüfung durch Sichtkontrolle und ggf.
Probeeinlauf
Abfallentsorgung einschließlich Metallreste und
Dichtungsmaterialien nach Abfallschlüsselnummer: AVV
170407

Bauteil:  Dachrinne aus Zink,
Form d. Dachrinne:  halbrund
Arbeitsvorgang:  demontieren, entsorgen
Vergütung d. Entsorgung : durch AN
Menge: 25,000 m

**03.02.2 Prüfung und ggf. Erneuerung einer Schornsteinverwahrung mit Anschluss- und Überhangblechen aus Titanzink (Zn 333 + 170)**
Vorhandene Schornsteinverwahrung mit Anschluss- und
Überhangblechen aus Titanzink (Zn), Abmessungen ca. 333
mm + 170 mm, auf Dichtheit, Befestigung und
fachgerechten
Anschluss an die Dachdeckung prüfen.
Sichtprüfung auf Undichtigkeiten, Korrosionsschäden und
mangelhafte Befestigungen
Bei Bedarf alte Bleche vorsichtig ausbauen,
Dachanschlüsse
öffnen und reinigen
Neue Verwahrung, bestehend aus
Schornsteinanschlussblechen, Überhang- und
Seitenblechen
aus Titanzink, Dicke mind. 0,7 mm, gemäß den Regeln des
ZVDH herstellen und einbauen.
Anschluss an Dachdeckung regensicher einarbeiten,
Überlappungen und Fälze dicht ausführen
Verbindungen falzen oder löten
Dichtheitsprüfung und optische Kontrolle nach
Fertigstellung
Entsorgung der Altbleche nach AVV

Bauteil:  Verwahrung
Ausführung:  Prüfung Wandanschlussblech
 mit Überhangblech
Zuschnitt Anschlussblech:  333 mm
Zuschnitt Überhangstreifen: 170 mm
Art der Dachdeckung:  Betonsteinziegel (Frankfurter
 Pfanne)
Dachneigung:  ca. 45°
Werkstoff:  Titanzink (Zn)
Dicke Werkstoff:  mind. 0,70 mm (DIN EN 612)
Einbauort:  Schornstein
Abmessung Schornstein:  ca.45*45cm

Angebotenes Fabrikat: '...........................'
Menge: 1,000 psch

**03.02.3 Laubfanggitter, Rinnensieb, Draht, nicht rostend, < DN 100**
Laubfangsieb für den direkten Einbau in den Einhänge-
oder
Lötstutzen.

Bauteil:  Laubfanggitter, Rinnensieb
Werkstoff:  Draht, nicht rostend
Nenngröße Fallrohr:  < DN 100
Einbauort:  Einhänge- oder Lötstutzen

Angebotenes Fabrikat: '...........................'
Menge: 2,000 St

### Titel 04 Zimmermannarbeiten

**04.1 Erneuerung der tragenden Holzpfosten Vordächer inkl. Brüstungsgeländer erneuern**
An bestehenden Vordächern aus Holz (Abmessungen  die
tragenden Pfosten aus Nadelholz, Querschnitt ca. 12 ×
12 cm,
fachgerecht erneuern.
Bestehende Pfosten abschnittsweise (bis ca. 1 m Länge)
ausbauen, Vordach während der Arbeiten standsicher mit
Baustützen abfangen.
Neue Pfosten aus technisch getrocknetem
Konstruktionsvollholz (KVH), Querschnitt 12 × 12 cm,
einbauen
Verbindung zu bestehender Konstruktion kraftschlüssig
herstellen z. B. mit Pfostenträgern.
Pfostenoberfläche gehobelt, Kanten gefast, zweimal mit
Holzschutzlasur nach behandeln. Farbton nach Wahl des
AG.

Holzart:  NH C24
Pfosten:  12/12 cm; 4 Stk.
Höhe Vordach:  ca. 3,25m

Vordach 1:
Grundfläche : ca. 1,60/1,30 m
Dachfläche : ca. 2,20/1,70 m

Vordach 2 mit Brüstungsgeländer:
Grundfläche : ca. 2,70/1,50 m
Dachfläche : ca. 3,00/2,00 m
Menge: 2,000 St

USt %: 19,00
